# Leistungsbeschreibung (GAEB DA XML 3.3, DA81)
Projekt: Prj-Name
Beschreibung: Projektbeschreibung
Währung: EUR
Auftraggeber: Auftraggeber, Straße, 012345 Ort
Erstellt mit: GKPro-Server v10.1.112 T&T Datentechnik GmbH, GAEB-Konverter 10, 23.02.2023

## Wichmann Brandsch.
Datum: 23.02.2023

### 1 Vorbemerkungen MCT RGP Rundrohreinsatz

*Hinweis*
MCT Brattberg Kabeldurchführungen im Modulsystem, RGP Rundrohreinsatz:
mind. 2bar gas- und wasserdicht, aus schwer entflammbarem Elastomer
Durchbrüche mit Kabelinstallationen in Wänden und Decken müssen gas- und wasserdicht abgeschottet werden. Kabeltrassen oder Installationsträger dürfen nicht durch die Abschottung hindurchgeführt werden. Es dürfen nur geprüfte Systeme angeboten werden!
Runde Rahmenabschottung im Modulsystem, gas- und wasserdicht, druckdicht mind. 2bar, bestehend aus 60 mm tiefen Rundrohreinsätzen für die Anbringung in gebohrten Löchern, Rohren oder in MCT Brattberg Rundstutzen. Die Metallbestandteile bestehen aus verzinktem Stahl oder Edelstahl.
Die Montage erfolgt gemäß der bereitgestellten MCT Montageanleitung. Zugelassen vom DIBt Berlin unter der Nummer abZ Z-19.15-439. Einbau nach aBG Z-19.53-2578 (S30) und aBG Z-19.53-2580 (S90 als Doppelschott).
Für Installationen mit bereits verlegten Kabeln und/oder Rohren wird ein RGPO verwendet, bei dem der Rundrohreinsatz in einer Ecke durchtrennt ist.
Ausbauphase / Schließung der Öffnung
Verschließen der runden Rahmenabschottung nach erfolgter Kabelinstallation mit Packstücken in den Modulgrößen 15, 20, 30, 40, 60, 90 und 120 mm für Kabel von 3,5 bis 101,5 mm, mit Füllmodulen für den Reserveraum und Montagefett. Gas- und Wasserdichtigkeit von mindestens 2 bar müssen gegeben sein.
Das Verschließen der Dichtrahmen erfolgt aus Gründen der Gewährleistung ausschließlich mit Original-Material des Herstellers der Dichtrahmen.
Jede Kabelabschottung muss vor der Übernahme dauerhaft mit einem Kennzeichnungsschild gekennzeichnet sein.
Fabrikat: MCT Brattberg
Typ: RGP Rundrohreinsatz verzinkt oder in Edelstahlausführung
Bezugsquelle: Wichmann Brandschutzsysteme GmbH & Co. KG
Siemensstraße 7
57439 Attendorn
Tel.: 02722 / 6382-0
Fax.: 02722 / 6382-299
E-Mail: info@wichmann.biz
www.wichmann.biz

#### 1.1 Druckdichte Abschottung im Modulsystem wie unter Pos. 1. beschrieben als RGP / RGPO

**1.1.1 Druckdichte Abschottung im Modulsystem RGP-50 / RGPO-50;**
Ausführung: verzinkt / Edelstahl
Belegraum BxH 20 x 20 mm
Einzelschott (S30) / Doppelschott (S90)
Menge: 1,000 st

**1.1.2 Druckdichte Abschottung im Modulsystem RGP-70 / RGPO-70;**
Ausführung: verzinkt / Edelstahl
Belegraum BxH 40 x 40 mm
Einzelschott (S30) / Doppelschott (S90)
Menge: 1,000 st

**1.1.3 Druckdichte Abschottung im Modulsystem RGP-100 / RGPO-100;**
Ausführung: verzinkt / Edelstahl
Belegraum BxH 60 x 60 mm
Einzelschott (S30) / Doppelschott (S90)
Menge: 1,000 st

**1.1.4 Druckdichte Abschottung im Modulsystem RGP-125 / RGPO-125;**
Ausführung: verzinkt / Edelstahl
Belegraum BxH 80 x 80 mm
Einzelschott (S30) / Doppelschott (S90)
Menge: 1,000 st

**1.1.5 Druckdichte Abschottung im Modulsystem RGP-150 / RGPO-150;**
Ausführung: verzinkt / Edelstahl
Belegraum BxH 90 x 90 mm
Einzelschott (S30) / Doppelschott (S90)
Menge: 1,000 st

**1.1.6 Druckdichte Abschottung im Modulsystem RGP-200 / RGPO-200;**
Ausführung: verzinkt / Edelstahl
Belegraum BxH 120 x 120 mm
Einzelschott (S30) / Doppelschott (S90)
Menge: 1,000 st

**1.1.7 Druckdichte Abschottung im Modulsystem RGP-300 / RGPO-300;**
Ausführung: verzinkt / Edelstahl
Belegraum BxH 180 x 180 mm
Einzelschott (S30) / Doppelschott (S90)
Menge: 1,000 st
